# Angebotsaufforderung (GAEB DA XML 3.2, DA83)
Währung: EUR
Erstellt mit: GXML Toolbox V3.3 R20230829, iTWO_64 V24.0.454, 15.05.2025

## 04-270 Schreinerarbeiten
Datum: 15.05.2025

### Bereich 1 Schreinerarbeiten

*Hinweis*
Bauvorhaben:
Essen, Fürstäbtissinstr. 39-45
Oberer Schloßhang 1-5
Unterer Schloßhang 2-6

Beginn der Arbeiten: 07.07.2025

#### Abschnitt 1.1 Wohnungseingangstüren

**1.1.10 Wohnungseingangstür ausbauen**
Vorhandenes Futter, Bekleidung und Türblatt der WE-Tür
ausbauen, abfahren und entsorgen.
Menge: 35,000 St

**1.1.20 Wohnungseingangstür**
Wohnungseingangstür,198,5x86cm
27-33 cm Futterbreite, einschl. Futter,
Bekleidung und Sicherheitsbeschlag
Hoppe Stockholm.
Oberfläche: Ausführung in Weißlack RAL 9010 CPL als fertige
Oberfläche. Diese Position gilt für das ganze WET -Element.
Klimaklasse III, Schallschutzklasse II, nach DIN 18101/68706 9-fach verleimt,
Türblattstärke ca. 41/42mm, 4-stg. Massivholzriegel aufrecht verbreitert,
2- stg. aufrechter Stabilisator, 3- Schicht Vollspanmittellage,
2 Einfräsbänder vernickelt, eingebaute Bodendichtung,
incl. Wohnungseingangszarge, Bekleidungsbreite bis
ca. 100mm, scharfkantig, eingebaute
PE- Dämpfungsprofile mit Weichlippe, auf Gehrung
gearbeitet, verdecktliegende Wandbefestigung,
Sicherheitsbeschlag als Wechselgarnitur ES1 mit Ziehschutz,
Schließblech,
PZ mit 3 Schlüsseln, eingebauter Spion mit
Weitwinkellinsensystem 12 mm,
PZ gelocht, außen gekröpfter, feststehender Knopf,
Stahlunterkonstruktion mit verdeckter Verschraubung für
Türstärken bis 42 mm.
liefern und einbauen,
inklusive Anschlussversiegelung des neuen Elementes.
Menge: 35,000 St

**1.1.30 Alu-Schwelle**
WET-Alu-Schwelle(Guntia-Schwelle) mit
Anschlagdichtung liefern und montieren.
Menge: 35,000 St

**1.1.40 Zulage zu Position 1.1.20, Türelement 211 cm hoch**
Zulage zu Position 1.1.20, Türelement wie beschrieben,
jedoch 211 cm hoch
Menge: 35,000 St

**1.1.50 Zulage zu Position 1.1.20, Türelement 98,5 cm breit**
Zulage zu Position 1.1.20, Türelement wie beschrieben,
jedoch 98,5 cm breit
Menge: 35,000 St

#### Abschnitt 1.2 Türblätter

**1.2.10 Vorhandene Zimmertüren**
DG-Mansarden und Speicher:
vorhandene Innentüren in Holzzargen gangbar
machen.
- Schlossfallen und Fitschen fetten
- teilweise in der Falz nach hobeln,
- Schließbarkeit herstellen und überprüfen
Menge: 32,000 St

**1.2.20 Zulage Drückergarnitur**
Zulage Drückergarnitur Hoppe Amsterdam
Fabrikat: Hoppe Modell Amsterdam (1400),
Rosette, Edelstahl oder Leichtmetall Farbe F1 oder F2
beschichtete oder eloxierte Garnituren sind nicht zulässig.
Garnitur liefern und einbauen.
Menge: 32,000 St

**1.2.30 Zulage Badezellengarnitur**
Zulage für Badezellengarnitur, Hoppe Amsterdam
Zulage zu Zimmertüren "Standard 2" und
"Standard 1"

für WC / Badezellen- Drückergarnitur,
Fabrikat: Hoppe Modell Amsterdam (1400),
als Rosettengarnitur mit Bad/WC Rosette,
Leichtmetall, Farbe F1 F2 Edelstahl

Garnituren liefern und einbauen.
Menge: 32,000 St
